# F22030 Doppelturnhalle Fiwa
Angebotsaufforderung (GAEB 90, DA83)
Währung: EUR
Auftraggeber: Stadt Finsterwalde

## Zusätzlicher Text
A U S S C H R E I B U N G

 Energetische Sanierung
 der Doppelturnhalle
 03238 Finsterwalde
 August-Bebel-Str. 18

 Los 07 - Förderanlagen

 Bauherr: Stadt Finsterwalde
  Schloßstraße 7/8
  03238 Finsterwalde

## Zusätzlicher Text
Vorbemerkungen

Baubeschreibung

Bauherr:
Stadt Finsterwalde
Schloßstraße 7/8
03238 Finsterwalde

Projekt: Energetische Sanierung der Doppelturnhalle Finsterwalde

Projektadresse: Doppelturnhalle Finsterwalde, August-Bebel-Str. 18,
03238 Finsterwalde

ALLGEMEINE ANGABEN:
Es handelt sich um ein 4-geschossigen Klinkerbau mit Teilunterkellerung
im Haupttrakt.
Das Bauwerk ist etwa 39 m lang und 14 m breit. Ausgehend von Oberkante
Gelände bis Oberkante
First kann die Bauwerkshöhe mit etwa 23 m angegeben werden. Im Gebäude
sind im EG und 1 .OG zwei Turnhallen übereinander angeordnet. Aufgrund
der Turnhallenhöhen von ca. 6 und 8 m sind die giebelseitigen Bereiche
von Umkleiden, Geräteräumen usw. durch jeweils ein zusätzliches
Zwischengeschoss gegliedert.
Die Planung umfasst die energetische Sanierung sowie die barrierefreie
Erschließung des gesamten Gebäudes einschließlich der Ergänzung eines
Aufzuges, die Neuordnung der Sanitär- und Umkleidebereiche in allen
Geschossen des östlichen Gebäudebereichs (Haupttrakt), die Anordnung der
erforderlichen Technikflächen sowie die Abgrenzung der Bereiche für
Sport- und Lagerflächen in den Hallen und im westlichen Gebäudeteil
(Nebentrakt).
Die Doppelturnhalle wird derzeit mit Erdgas versorgt. Mit der Sanierung
des Gebäudes wird diese an das Fernwärmenetz angeschlossen.
Zunächst erfolgt die Entkernung mit Beseitigung alter Technik. Das Dach
wird neu gedeckt und die Klinker-Fassade gereinigt, wobei Fenster und
Türen erneuert werden. Im Innenbereich werden neue Wände mittels
Trockenbau errichtet und das Raumkonzept neu umgesetzt. Die technischen
Einrichtungen werden komplett erneuert. Die Turnhalle erhält einen
Sportboden, andere Räume werden gefliest bzw. mit Linoleum ausgelegt.

GEGEBENHEITEN BAUSTELLE:
Die Doppelturnhalle befindet sich in der August-Bebel-Straße 18 und
gehört zur Grundschule Stadtmitte der Sängerstadt Finsterwalde.
Die Baustellenzufahrt erfolgt über die Feuerwehrzufahrt von der
August-Bebel-Straße 18 aus. Im Bereich Feuerwehrzufahrt dürfen keine
Baustoffe und Kraftfahrzeuge abgestellt werden.

DENKMALSCHUTZ:
Die Doppelturnhalle ist ein Einzeldenkmal und wurde 1928 eingeweiht. Sie
stellt auf Grund ihrer Bauform wie auch ihrer vielen bauzeitlichen
Details eine Besonderheit im Land Brandenburg dar. Neben der markanten
expressionistischen 20er Jahre Gestaltung des Äußeren sind auch im
Inneren die originalen Gestaltungselemente, wie beispielsweise Türen,
Sportgeräte und Wandverkleidungen fast vollständig erhalten und bilden
einen wesentlichen Denkmalwert des Gebäudes.

KONSTRUKTION:
Außenwände: Ziegelmauerwerk
Fenster/Türen: Unsanierte Bereiche: zweiflügelige Holzkastenfenster bzw.
Einfachfenster,
Außentüren aus Holz.
Geschossdecken: Stahlbetonrippendecken, Rippenabstand und -Höhe in
Abhängigkeit der Stützweite.
Oberseitig mineralischer Estrich, auch mehrlagig, teilw.
Steinholzestrich. Unterseitig Deckenputz mit Leisten und Schilfrohr als
Putzträger.
Decke Abstellraum zwischen EG/1. ZG und OG/2. ZG Holzbalkendecke.
Decken der Emporen: Stahlbetonplatten
Decken Galeriebereiche: Stahlträger mit aufliegenden Hohldielen
Decke obere Halle zum Dachgeschoss: Unterseite Brettschalung geputzt,
Holzkonstruktion mit gebogenen Bindern. Zwischen den Bindern liegt ein
Korkdämmstoff und eine Mineralwolldämmung mit insg. 8cm Dicke, darauf
eine Bitumenpappe.

GEPLANTE SANIERUNGSMASSNAHMEN:

Außenwände:
- Trockenlegung der Grundmauern
- Fassade reinigen und Fehlstellen ausbessern
- wärmeschutztechnische Aufbesserung durch Innendämmung
- Fenster nach historischem Vorbild erneuern, Blechabdeckung,
Zeitzeugenfenster belassen
- Außentüren nach historischem Vorbild erneuern

Innenwände und Türen:
- Abbrucharbeiten / Entrümpelung
- Neue Wände zumeist Trockenbau als Installationswände / Vorsatzschalen
- Wandbekleidungen Fliesen / Putz
- Aufarbeitung der Bestandstüren, z.T. neue Türen

Decken und Fußböden:
- brandschutztechn. Ertüchtigung der Bestandsdecken gemäß den
Anforderungen des baulichen

Brandschutzes
- Decke über KG Dämmung zw. den Rippen, Zustand Rippendecke
kontrollieren, Sperr- und

Dämmschichten / Estrich / Fliesen
-Geschossdecken: Zustand Rippendecken kontrollieren, Ertüchtigung
Brandschutz von
unten / Unterdecken / Aufbringen von Estrich / Linoleum / Fliesen

Hallen:
-Auslagerung der Sportgeräte
-neuer Fußbodenaufbau mit Dämmung / Fußbodenheizung im OG /
flächenelastischer Sportboden mit Linoleum

Umkleide / Sanitärbereiche:
-neuer Fußbodenaufbau (Fußbodenheizung, Estrich, Fliesen bzw. Linoleum,)
und Trennwänden aus
Trockenbau
-Unterdecken gemäß Brandschutzanforderungen
-Stirnseitige Prallwände und herstellen von Ballwurfsicherheit

Dachboden
- Ertüchtigung Dachtragwerk
- Dämmung der Deckenebene / Gewölbedecke
- Laufbohlen oberhalb der Deckenbalken im Dachgeschoss nur an
ausgewählten Stellen

Dach
-Neueindeckung mit Holländische Dachpfanne

Historische Sportgeräte
-Aufarbeitung und Wiedereinbau der historischen Sportgeräte und
Wandverkleidung

WC-Trennwände
-Aufarbeitung und Wiederverwendung der hist. WC-Trennwände

Außenanlagen
-Zugang zum Gebäude barrierefrei herrichten. Errichtung einer neuen
Toranlage nach hist. Vorbild.

Ausführungszeit: siehe Formblatt 214

Lagerflächen in Abstimmung mit der Bauleitung - eingeschränkte
Platzverhältnisse
Vertragsgrundlage: VOB in aktueller gültiger Fassung

Zusätzliche allgemeine Vertragsbedingungen:

1. Der Auftragnehmer unterhält seine eigene Baustelleneinrichtung
Flächennutzungen ausschließlich nach Abstimmung mit der Bauleitung.

2. Dokumentation:
Folgende Dokumentionen sind geschuldete Leistung und vor der Abnahme 2 x
in Papierform und 1 x Digital beizubringen :
- Prüfzeugnisse/ Prüfberichte, Prüfbücher und Zulassungen für
eingesetzte Materialien
- Lieferscheine, Qualitätsnachweise für eingesetzte Materialien
- Bautagesbücher
- Produktdatenblätter

3. Fachunternehmer- Fachbauleitererklärungen und Konformitätserklärungen
sind vor Abnahme an die Bauüberwachung in 1 x digital und 1x als Papier
als pdf zu übergeben.

4. Bautages- und Arbeitsberichte sind arbeitstäglich zu führen.
Bautagesbücher sind täglich durchnummeriert mit Wetter außen und im
Gebäude, Mitarbeiterzahl, verbaute Materialien mit Verbauungsort zu
führen und mindestens wöchentlich der Bauleitung des Auftraggebers zu
übergeben.

5. Die Teilnahme an den Bauberatungen ist während der Ausführungszeit
wöchentlich durch einen fachlich kompetenten und deutschsprachigen
Vertreter abzusichern.

6. Der Auftragnehmer hat seine Bauleistungen so auszuführen, dass die
öffentlichen Straßen und Gehwegflächen nicht verschmutzt oder beschädigt
werden. Verschmutzungen sind sofort und eigenständig vom AN zu
entfernen.
Eventuelle Kosten, die dem Auftragnehmer aus Nichtbeachtung dieser
Vorschrift entstehen, hat der Auftragnehmer in voller Höhe
einschließlich eventuell entstehender Folgekosten zu tragen.

8. Es kann zu mehreren Unterbrechungen der Arbeiten kommen auf Grund von
erforderlichen Vorleistungen dritter, dies ist im Angebot mit
einzukalkulieren.

9. nach der BgbBo § 82 Abs. 4, haben folgende Unterlagen
-Prüfzeugnisse/ Prüfberichte und Zulassungen für eingesetzte Materialien
-Lieferscheine, Qualitätsnachweise für eingesetzte Materialien
grundsätzlich auf der Baustelle für eventuelle Kontrollen griffbereit zu
liegen und auf Anforderung der Baubehörde oder Bauüberwachung mindestens
in Kopie auszuhändigen.

10. die Pausenversorgung im Baustellenbereich ist nach BG-Bau A25
verboten, hierfür sind die Mannschaft-Container zu nutzen. Der An ist
verpflichtet eigenen Müll täglich mitzunehmen und fachgerecht zu
entsorgen.

## Zusätzlicher Text
Hinweis zur Baustelleneinrichtung

Hinweis BE:

Die zentrale Baustelleneinrichtung, wie  Einhausung, Strom, Wasser und
Toiletten werden durch ein extra Gewerk zur Verfügung gestellt.

## Zusätzlicher Text
Besonderen Vertragsbedingungen

1. Baustrom/ Bauwasser:
Für Baustrom und Bauwasser werden vom Auftraggeber - siehe Formblatt 214
- der Bruttoabrechnungssumme in der Schlußrechnung in Abzug gebracht.
2. Der Auftragnehmer unterhält seine eigene Baustelleneinrichtung
Flächennutzungen ausschließlich nach Abstimmungmit der Bauleitung.
3. Bauwesenversicherung:
Für das Bauvorhaben wird vom Auftraggeber eine Bauwesenversicherung
abgeschlossen. Der Prämienanteil in Höhe von - siehe Formblatt 214 -,
der Bruttoabrechnungssumme wird in der Schlußrechnung in Abzug gebracht.
´
4. Dokumentation:
Folgende Dokumentionen sind geschuldete Leistung und vor der Abnahme
2 x in Papierform und 1 x Digital beizubringen :
-Prüfzeugnisse/ Prüfberichte und Zulassungen für eingesetzte Materialien
-Lieferscheine, Qualitätsnachweise für eingesetzte Materialien
-Fachunternehmer- und Fachbauleitererklärungen,
Konformitätserklärungen
Bautages- und Arbeitsberichte sind arbeitstäglich zu führen und
mindestens wöchentlich der Bauleitung des Auftraggebers zu übergeben.
5. anfallende Regiestunden sind vorab bei der Bauleitung anzumelden und
spätesdens nach 6 Wochen abzurechnen. Später eingereichte Regieberichte
finden kein Recht auf Anerkennung
6. Die Teilnahme an den Bauberatungen ist während der Ausführungszeit
wöchentlich durch einen fachlich kompetenten und deutschsprachigen
Vertreter abzusichern.

## Zusätzlicher Text
Ergänzung der Angebotsanforderungen

Sämtliche Punktfolgen in den Beschreibungen des
Leistungsverzeichnisses sind im Hinblick auf ein vollständiges Angebot vom Bieter auszufüllen.
Fehlende Angaben führen zum Ausschluß des
Angebotes.

## Zusätzlicher Text
Entschädigung für die Ausarbeitung von Unterlagen

Für die Ausarbeitung der mit dem Angebot vorzulegenden
Unterlagen erhält der Bieter keine Entschädigung.

## Zusätzlicher Text
Verpackungsmaterial, Abbruch- und Altmaterialien

Anfallendes Verpackungsmaterial, Altmaterialien und Bauschutt
gehen in das Eigentum des AN über. Sie sind abzutransportieren
und ordnungsgemäß zu entsorgen.

## Zusätzlicher Text
Wartung/Instandhaltung/Notruf

Der Bieter hat zusammen mit dem Angebot für die
Erstellung der Anlage ein Angebot für die Wartung
und Instandhaltung sowie die Notrufbearbeitung
abzugeben.

## Zusätzlicher Text
Baubeschreibung Aufzugsanlagen

Lieferung, Montage und Inbetriebnahme eines Personenaufzuges mit einer Tragfähigkeit von ca. 630 kg / 8 Personen.

Die Aufzugsanlage ist gem. Errichtungsvorschrift DIN EN 81-1
auszuführen. Hierbei ist der Personenaufzug zusätzlich
behindertengerecht gem. EN 81-70 sowie ergänzend
nach DIN 81024/25 auszuführen.

Für die zutreffenden DIN-Vorschriften und sonstigen
technischen Normen gem. Leistungsbeschreibung können
auch nach den internationalen Regeln der Technik als
gleichwertig zu bezeichnende Produkte und Ausführungen
angeboten werden.

Der Bieter soll für den geforderten Leistungsumfang
dem Qualitätssicherungssystem DIN ISO 9001 entsprechen.
Ein Zertifikat ist vor der Auftragserteilung an den AG zu
übergeben.

Die vorgegebenen Schachtgeometrien sind vom Bieter
einzuhalten. Bei Nichtauskömmlichkeit gegenüber
vorgegebenen Über- und Unterfahrten
sowie Schutzräumen gem. Errichtungsvorschrift sind
dabei erforderliche Gefahrenanalysen mit daraus resultierenden
Ersatzmaßnahmen vom AN Aufzug mit den Prüfbehörden
abzustimmen und durchzuführen. Die Anwendungen sind
im Gesamtangebotspreis enthalten.

## Zusätzlicher Text
Vorschriften und Angebotsgrundlage

Es gelten u.a. neben der VOB sowie den einschlägigen
brandschutztechnischen, gesetzlichen und ministeriellen Bestimmungen:

- BetrSichV (Betriebssicherheitsverordnung)
- RL 2014/33/EU Aufzugsrichtlinie
- RL 2006/42/EG Maschinenrichtlinie
- Gesetz über technische Arbeitsmittel (Gerätesicherheitsgesetz)
- DIN EN 81 (Sicherheitsregeln für die Konstruktion und den Einbau
  von Aufzügen)
- DIN EN 81-1 (Teil 1: elektrisch betriebene Personen- und
Lastenaufzüge)
- DIN EN 81-20 (Teil 20: Personen- und Lastenaufzüge)
- DIN EN 81-28 (Teil 28: Fernnotruf für Personen- und Lastenaufzüge)
- DIN EN 81-50 (Teil 50: Konstruktionsregeln, Berechnungen und
  Prüfungen von Aufzugskomponenten)
- DIN EN 81-58 (Teil 58: Prüfung der Feuerwiderstandsfähigkeit von
  Fahrschachttüren))
- DIN EN 81-70 (Teil 70: Zugänglichkeit von Aufzügen für Personen
  einschl. Personen mit Behinderungen)
- DIN EN 81-73 (Teil 73: Verhalten von Aufzügen im Brandfall)
- DIN EN 13015 (Instandhaltung von Aufzügen und Fahrtreppen)
- VDE-Bestimmungen VDE 0190, VDE 0185, VDE 0100, VDE 0838
- EVU-Bestimmungen, EMV-Gesetz
- Vorschriften der DBP, Funkentstörgrad min. 'N'
- DIN 4109 (Schallschutz im Hochbau)
- VDI 2566 (Schallschutz bei Aufzugsanlagen ohne Triebwerksraum)
- VDI 3810 (Betreiben und Instandhalten von gebäudetechnischen Anlagen)
- VDI 4707 (Energieeffizienz von Aufzugsanlagen)
- VDI/VDMA 4705 (Notrufmanagement)
- VDI 6017 (Aufzüge/Steuerungen für den Brandfall)
- DIN 18091, DIN 18385, VOB/C
- UVV (Unfallverhütungsvorschriften)
- TRBS (Technische Regeln für Betriebssicherheit)

Lieferumfang
Gem. VOB/C
Lieferung aller Teile frei Baustelle und fertige Montage des Aufzuges
sowie folgende Leistungen:

- die Einholung der erforderlichen Genehmigungen und die Durchführung
  der technischen Abnahme einschl. aller dafür entstehenden Gebühren
- Kosten für Einweisung sachkundiger Personen (ehemals Aufzugswärter)
  durch eine zugelassene Überwachungsstelle (ZÜS) gem. BetrSichV
  (max. 3 Personen).
- sicherheitstechnische Bewertung nach § 15 Betriebssicherheitsverordnung (BetrSichV)

Abnahme
Die Abnahme- und Revisionsunterlagen werden je 2-fach erstellt und sind
zusätzlich auf Datenträger (Stick) mind. 2 Wochen vor Abnahme zu
übergeben.

Diese enthalten mind.:
- Betriebs- und Wartungsanleitungen nach DIN 31052
- Stromlaufpläne nach DIN 40719
- Ersatzteillisten
- aktuelle Werkstattpläne
- Bestätigung des fachgerechten Wandanschlusses (Brandschutz) der
  Schachttüren gem. DIN 18091/ EN 81-58
- Protokoll über Messung DIN VDE 0100 (Isolationswiderstand) Teil 600
  bzw. Bestätigung gem. BGV A3
- Protokoll über Schallpegelmessung
- Formblatt zur sicherheitstechnischen Bewertung nach  15 BetrSichV
- Gefährdungsbeurteilung nach DIN/EN 81-80; - Beurteilung
Cybersicherheit
  nach TRBS 115 Teil 1

Die Prüfung vor Inbetriebnahme (PVI) ist mit Fang- und Lastproben durch
den amtlich anerkannten Sachverständigen durchzuführen. Die Prüfgebühren
sind in den jeweiligen Einheitspreis einzukalkulieren. Der AN
koordiniert die PVI mit ZÜS und AG. Erforderliche Zweit- und
Drittabnahmen, welche dem AN
anlagentechnisch anzulasten sind, trägt der AN.

Die Belastungsgewichte sind vom Auftragnehmer kostenlos leihweise zur
Verfügung zu stellen (einschl. notwendiger Transporte).
Für die Durchführung der Prüfung ist das erforderliche Personal vom
Auftragnehmer kostenfrei zu stellen.
Der AN teilt dem AG den Antrag auf VOB-Abnahme rechtzeitig schriftlich
mit (ca. 2 Wochen zuvor).
Voraussetzung zum Antrag auf Abnahme durch den Fachingenieur bzw. die
Bauführung ist die erfolgte Abnahme der Anlage durch den amtlich
anerkannten Sachverständigen und die Behebung aller durch die
vorgenannte Stelle erhobenen Beanstandungen sowie die Vorlage aller
dafür notwendigen Genehmigungen, Bescheide und Gefährdungsanalysen.

Transport
Für den Transport und die Einbringung von schweren Anlagenteilen stehen
bauseits keine Leistungen zur Verfügung. Lastaufnahmepunkte, außer den
in der Planungszeichnung dargestellten, stehen nicht zur Verfügung.

Bei Transporten im und am Gebäudes ist die vorhandene Bausubstanz so zu
schützen, dass Beschädigungen ausgeschlossen sind.
Wird es während der Transporte erforderlich, vorhandene Absperrungen zu
demontieren, sind diese nach erfolgtem Transport gem. UVV unverzüglich,
eigenverantwortlich wiederherzustellen.

Termine
Die kompletten Werkstattpläne (einschl. Detailpläne zu Kabine, Tableaus
etc.) sind in 3-facher Ausfertigung innerhalb von 4 Wochen nach
Auftragserteilung zu erstellen und zu übergeben.
Erst nach Genehmigung der Unterlagen durch den AG bzw. den Architekten
und Fachplaner darf die Fertigung erfolgen.
Aus diesen Zeichnungen müssen alle Angaben für Fremdgewerke (Bau, Elt.,
HLS / Aussparungen, Schlitze usw.) ersichtlich sein, ebenso sind die
aufzugsbedingten statischen Lastangaben verbindlich anzuzeigen.

Bauseitige Leistungen (auftraggeberseitig)
Die nachfolgend genannten Arbeiten sind nicht Bestandteil des
Leistungsumfanges AN Aufzug:

- Errichtung der Fahrschachtkonstruktionen gem. beiliegender
  Ausführungspläne
- Herstellung der Öffnung für die Schachtentrauchung gem. LBO
- Montage der Schachteinbauteile (Halfenschienen,
  Lastösen,Rüsthülsen) Lieferung/Bereitstellung durch AN Aufzug,
- Gewährleistung der Umgebungstemperatur im Schacht
  von +5° bis +40 °C, sowie im Triebwerksraum (nur Lastenaufzug)
- Be- und Entlüftung des Triebwerksraums (nur Lastenaufzug)
- Heranführen des Fertigfußbodens an die neuen Schachttürschwellen
  (nach Montage)
- staubbindender Anstrich in der Schachtgrube,
- verbindliche Meterrisse an den Schachtzugängen
- Elektroeinspeisung am Standort des Schaltschranks (incl. separater
  Lichtzuleitung)
- ausreichende Beleuchtung vor allen Schachtzugängen (mind. 50 Lux),
- Anschluss der Führungsschienen in der Schachtgrube an den
  Gebäudepotentialausgleich
- Verlegung der Signalleitungen für Bradfallsteuerung sowie sämtliche
  Sammelstörmeldungen zur Leitzentrale
  Leitungsverlegung bis zum Übergabekasten ( Standort Schaltschrank:
  Personenaufzug oberste Haltestelle/ Lastenaufzug im Triebwerksraum),
  AN Aufzug stellt potentialfreie Kontakte
- Steckdose (10 A Absicherung) im Triebwerksraum sowie am Standort der
  Steuerung (Personenaufzug)

Der Bieter liefert eine Liste der bauseits zu verlegenden Leitungen mit
den Unterlagen der Werkplanung. Darin sind Aufbau, Typ und Endpunkte
anzugeben. Die bauseitigen Leistungen sind im Rahmen einer
Baufreiheitskontrolle durch den AN Aufzug zu prüfen und zu
dokumentieren. Das Protokoll ist dem AG, Architekten bzw. Fachplaner
unverzüglich zuzustellen.

Kennzeichnungen
Alle drehenden Teile erhalten einen gelben Warnanstrich, Schmierstellen
sind rot zu kennzeichnen.
Die CE-Kennzeichnung mit Kenn-Nr. ist im Fahrkorb gem. Vorschrift
auszuweisen (Gravur).

Maßangaben
Alle Maßangaben in den zur Verfügung gestellten Beschreibungen und
Zeichnungen sind am Bau zu prüfen. Etwaige Abweichungen sind der
Bauleitung anzuzeigen.
Maßabweichungen der vorgelegten Werkplanung gegenüber der
ausgeschriebenen Leistung sind gesondert schriftlich anzuzeigen.

Schachtrauchabzug als EnEV-Kit
bauseits gem. Landesbauordnung
Die abzuführenden thermischen Verluste des Antriebs im Schacht des
Personenaufzugs sind im Datenblatt anzugeben.

Absperrungen, Rüstungen, Staubwände
Die Absicherung der Schachtzugänge ab Montagebeginn obliegt dem AN
Aufzug. Benötigte Montagerüstungen gem. UVV sind im Lieferumfang des AN
Aufzug enthalten (incl. Gestellung der Rüstschuhe).

Zeichnungen, Berichte
Der Zeichnungskopf aller Pläne ist so anzuordnen und zu beschriften,
dass bei gefalteten Pausen sofort die dargestellte Anlage oder die
Anlagenteile erkennbar sind.
Die Unterlagen sind projektgebunden und in deutscher Sprache
bereitzustellen. Schaltpläne sind VDE- und DIN-gerecht zu erstellen.

Bemusterung
Die Ausführung aller gestalterischen Details (Beschläge,
Tableaudeckplatten usw.) ist mit dem Bauherrn und Architekten bzw.
dessen Vertreter abzustimmen. Es sind kostenlos Muster vorzulegen und
Bezugsquellen nachzuweisen für folgende Bauteile:
   -  Kabinenwände (Edelstahl)
   -  Tableaus, Anzeigen, Bodenbelag

Anstrich und Korrosionsschutz
Sämtliche Stahlteile der Aufzugsanlagen im Aufzugsschacht sowie
Triebwerksraum (nur Lastenaufzug), einschließlich der ausgeführten
Schweißnähte, mit Ausnahme der funktionsbedingt blanken Teile, sind mit
einem Korrosionsschutz- sowie einem Deckanstrich
zu versehen und bis zur Übergabe der Anlage vorzuhalten.
Beschädigungen sind nach der Montage auszubessern.
Blanke Maschinenteile erhalten einen lösbaren Schutzüberzug.

Bei der Verwendung von mehreren Anstrichen sind die Einzelanstriche mit
unterschiedlichen Farbtönungen aufzutragen.

Schweißnähte sind von Schlackerückständen zu befreien.

Dem Auftraggeber ist Gelegenheit zur Zwischenabnahme zu geben.

Akustische Forderungen
Zur Körperschalldämmung sind die Aufzugsmaschine und der Schaltschrank
auf Federelemente zu stellen, wobei als Grundlage zur Auslegung die
Vorgaben gem. VDI-Richtlinie 2566 dienen sollen.

Ein Messprotokoll ist vor Inbetriebnahme vorzulegen.

Maschinenaufstellung
Die Maschine erhält einen gemeinsamen Profilstahlrahmen, welcher auf
einem mitzuliefernden Stahlprofil sitzt.
Lagerungen für Seilscheiben, Führungsrollen etc. sind mit wartungsfreien
Wälzlagern von hoher Lebensdauer auszuführen.

Montage
Auf Grund der örtlich begrenzten Möglichkeit ist die Einrichtung der
Baustelle allein Sache des Auftragnehmers.
Die erforderliche Arbeitszeit im Objekt ist grundsätzlich mit dem AG/
der Bauleitung abzustimmen.
Die Teilnahme eines kompetenten Vertreters des AN Aufzug an den
turnusmäßigen Baubesprechungen ist sicherzustellen (nach Aufforderung)
und wird nicht gesondert vergütet.
Schweiß- und Brennarbeiten sind eigenverantwortlich auszuführen,
erforderliche Brandschutzmaßnahmen sind vorzusehen.
Die Ausstellung eines Schweißerlaubnisscheines ist mit der örtlichen
Bauleitung abzustimmen.
Separate Lagerflächen stehen nicht zur Verfügung.

Zubehör
Das für jeden Aufzug erforderliche Spezialwerkzeug

1  Handlampe mit 5 m Kabel
1  Schild je Haltestelle 'Aufzug außer Betrieb'
2  Notentriegelungsschlüssel
1  Treibscheibenklemme
5  Schlüssel je Schließzylinder für Vorrang
1  komplette Beschilderung gem. Vorschrift
  (Schildergröße "Aufzug im Brandfall nicht benutzen!" gem. VDI 6017
  beachten!)

ist mitzuliefern, eine gesonderte Vergütung erfolgt nicht.

Grundsätzliche Ausführungsbestimmungen für E-Anlagen
Es muss der jeweilige, für die betreffende Anlage zutreffende
Funkentstörgrad eingehalten werden.
Alle elektrischen Bauteile sind gemäß EG- Konformitätserklärung mit CE-
Kennzeichnung zu liefern.
Entsprechend der Verordnung über 'Allgemeine Bedingungen für die
Elektrizitätsversorgung von Tarifkunden' (AVBeltV) sowie den
'Technischen Anschlussbestimmungen für den Anschluss an das
Niederspannungsnetz' (TAB) sind die elektrotechnischen Antriebe und
Steuergeräte so zu betreiben, dass störende Rückwirkungen auf das
vorhandene Elektronetz (z.B. durch Überlagerung von
Oberschwingungsspannungen, Spannungsänderungen etc.) ausgeschlossen
sind.
Ein geeigneter Schutz gegen transiente Überspannungen (z.B.
Blitzeinschlag) mittels Reihenklemmen ist vorzusehen (Feinschutz).

Der innere Potentialausgleich der Aufzugsanlagen ist vom AN Aufzug zu
gewährleisten.

Elektrotechnische Bedingungen
Zum Anschluss aller elektrischen Geräte und Motoren steht Drehstrom
220/380 V - (230/400 V) - 50 Hz am Standort der Steuerschränke zur
Verfügung
(Versorgungsnetz: TN-S System).
Die Verlegung der Anschlusskabel und Steuerleitungen hat in gut
zugänglichen Kabelkanälen zu erfolgen.
Sämtliche Kabel sind in Kabelkanälen zu verlegen.
Kabelkanalabdeckungen gehören mit zur Lieferung des Auftragnehmers.

Gefährliche Stoffe
Keine Verwendung gefährlicher Stoffe.
Die Verwendung von asbesthaltigen Produkten ist nicht gestattet.

## Los 07 - Förderanlagen
Datum: 29.01.26

### 1 Aufzugsanlagen

#### 1.1 Personenaufzug

**1.1.1 Aufzugsanlage**
*** Leitbeschreibung
Aufzugsanlage

Wichtige Normen:
EN81-20,
EN81-70 (Ausstattung),
EN81-73 (Verhalten von Aufzügen im Brandfall),

Schachtausführung:
Aufzugsschacht:  Kalksandstein
(Montage der Halfenschienen mittels Klebeanker
 inkl. Auszugsversuch)

Technische Daten:
Tragfähigkeit  Q:  mind. 630 kg,
zul. Personenzahl  N:  mind. 8,
Nenngeschwindigkeit  v:  1,0 m/s,
Kabinenbreite  KB:  mind. 1.100 mm,
Kabinentiefe  KT:  mind. 1.400 mm,
Kabinenhöhe  KH:  min. 2.100 mm,
Kabinentürbreite  KTB:  900 mm,
Kabinentürhöhe  KTH:  2.000 mm,
Durchladung  nein,

Gebäudedaten:
Schachtbreite  SB:  ca. 1.650 mm,
Schachttiefe  ST:  ca. 1.800 mm,
Schachtkopfhöhe  SK:  ca. 3.400 mm,
Schachtgrubentiefe  SG:  ca. 1.100 mm,
Schachttürbreite  STB:  ca, 1.180 mm,
Schachttürhöhe  STH:  ca. 2.260 mm,
Anzahl der Haltestellen  HA:  4,
Anzahl der Zugänge:  4,
Förderhöhe  FH:  10.040 mm,
Fahrtenzahl  F/h:  180,

Antriebsart:
frequenzgeregelter Treibscheibenantrieb (getriebelos),
im Schachtkopf bzw. seitlich angeordnet
(maschinenraumlos),

Hinweise zur Schachtgeometrie und Ausführung des
Aufzugs
gem. beiliegende Anlage (Schachtlängs- und
-querschnitt)
Menge: 1,000 St
*Unterbeschreibung 01 Kabine*
Kabinenbeschreibung

Die Kabine ist schwingungsisoliert im Kabinenrahmen
aufzuhängen und in gedämpften Gleitführungen an den
Führungsschienen zu führen.

Die Kabine soll für den Transport von Personen sowie
für Rollstuhlfahrer geeignet sein.

Eine vollflächige Schalldämmung ist von außen
ganzflächig
auf alle Wandverkleidungen aufzubringen.

Kabinenseitenwände
- Wandpaneele aus Edelstahl,
- Strukturiert, Oberfläche "Leinen" bzw. "Karo",

Kabinenrückwand
- Wandpaneele aus Edelstahl,
- Strukturiert, Oberfläche "Leinen" bzw. "Karo",

Kabineneingangswand
- Wandpaneele aus Edelstahl,
- Strukturiert, Oberfläche "Leinen" bzw. "Karo",

Kabinentür/Portal
- seitlich öffnend,
- Belag: Edelstahl,
- Strukturiert, Oberfläche "Leinen" bzw. "Karo",

Handlauf
- an beiden Seitenwänden,
- Rundprofil mit abgerundeten Ecken
  (behindertengerecht nach EN 81-70),
- Material: Edelstahl, geschliffen,
- Unterbrechung im Pulttableau,

Spiegel
- kristallklar, bruchsicher (VSG),
- in der Kabinenrückwand integriert,
- Teilbreite/Teilhöhe,
- Spiegelkanten geschliffen,
- vandalenresistent befestigt,

Kabinendecke:
- Material: Edelstahl,

Kabinenbeleuchtung
- Helligkeit gem. DIN EN 81-20/50 mind. 100 Lux,
- LED mit elektron. Vorschaltgeräten,
- einfacher Austausch der Beleuchtungskörper,
- vollflächige Elementdecke bzw. Kassettendecke in
  mit vandalenresistenter Verglasung,
- umlaufender Einfassrahmen,
- genaue Ausführung ist zu bemustern,
- automatische Abschaltung der Beleuchtung in
  betriebsarmen Zeiten (Zeitraum frei einstellbar),

- zusätzlich zur Kabinenbeleuchtung ist das Notlicht
  in der Aufzugskabine mit in der Lichtdecke
  (mind. 1 Leuchtkörper) zu integrieren,
  die Beleuchtung ist über Batteriepufferung so
  auszuführen, dass eine gleichmäßige Helligkeit
  (auch nach Netzausfall/Störung) in der Aufzugskabine
  gewährleistet ist.

Kabinendach
- abgekantetem Stahlblech, trittsicher
- mit unsichtbaren Öffnungen für Be- und Entlüftung,

Sockel/Fußleiste:
- umlaufend,
- Material:  Edelstahl geschliffen,

Bodenbelag
- Belag bauseitig (ca. 5 mm),

Kabinentableau
- gem. DIN EN 81-70,
- Bedienelemente in Edelstahl,
- Steuerungstableau oberflächenmontiert,
- sämtliche optische und akustische Funktionen der
  Taster gem. DIN EN 81-70 (akust. Rufquittierung,
  optische Notrufsignalisierung etc.)
- mit Stockwerks-/Fahrtrichtungsanzeige,

Rufknöpfe für Etagen
Etagen noch zusätzlich enthalten:
- Alarmknopf,
- Tür-Auf-Knopf,
- Tür-Zu-Knopf,
- Schlüsselschalter für Vorrangsteuerung

- incl. Gegensprechanlage mit Sprechstellen in Kabine
  und Wartungstableau,
- akustische Anzeige über Sprachsynthesizer für
  Etagen und Ansage von Sonderfunktionen wie Überlast
  und Brandfall (separat zuschaltbar)

- Rufquittierung: akustische Quittierung der Rufannahme
  in den Haltestellen und in der Kabine,
- Rufknopfhöhe:  gem. DIN EN 81-70,
- Taster mit taktiler Beschriftung,

- Deckplatte ist mit einer rot unterlegten Gravur
"Aufzug im Brandfall nicht benutzen!" zu versehen.

Gegensprechanlage
Die Gegensprechanlage soll 3 Sprechstellen enthalten:
1  Sprechstelle befindet sich in der Kabine,
1  Sprechstelle befindet sich am Standort des
  Schaltschrankes,
1  Sprechstelle in der Schachtgrube,

Stockwerksanzeige Innen
Elektronische Standanzeige als frei programmierbares,
LED-Display mit Richtungspfeilen,
flächenbündig in einem Feld im Kabinentabeau
(Ziffernhöhe mind. 30-35 mm),

Das Anzeigenfeld in der Kabine ist in einer Höhe von
ca. 1800 mm über OKFF Kabine anzuordnen, mittig über
dem Bedientableau.

Anzeige der Etagenbezeichnung analog Bezeichnung
Kabinentableau.

Bei Anliegen von Sonderfunktionen wie Sonderfahrt,
Brandfall, Überlast etc., sind diese ebenfalls über die
Standanzeige darzustellen.

Kabinenbelüftung:
- gem. EN 81 Teil 1,

Türantrieb und Türart
- Kabinentürantrieb ist als geregelter Zahnriemenantrieb mit sinusförmigem Öffnungs- und
  Schließverlauf,
- der Türantrieb ist so aufzubauen, dass eine
  elektronische Schließkraftbegrenzung bei einer
  Klemmkraft von max. 150 N über die Steuerungselektronik des Türantriebes geregelt wird,
- der Luftschallpegel wird mit <55 dBA gefordert,
- Türausführung: 2-flügelig, seitlich öffnende
  Schiebetüren,
- Türschwellen für eine Radlast von 300 kg,
- die Übertragung der Türbewegung zwischen Kabine und
  Schachttür erfolgt formschlüssig und ohne Spiel
mittels
  Spreizschwert.
- der Beginn des Türöffnungsvorganges in Bezug auf den
  Kabinenstand muss einstellbar sein,
- Türöffnungs- und -schließzeiten müssen frei
einstellbar
  sein,
- die Schließkante der Kabinentür soll einen
Lichtvorhang
  mit frei programmierbarer Überwachungsfunktion
  erhalten, der mit unsichtbarem Wechsellicht im
  Infrarotbereich arbeitet, um gegen Fremdlicht
  unempfindlich zu sein.
- bei Unterbrechung des Lichtstrahles während des
  Schließvorganges muss die Tür umgesteuert und
  vollständig geöffnet werden,
- die Wirksamkeit der Türsicherung ist bis zum
  vollständigen Schließen der Tür zu gewährleisten,
- die Zwangsschließfunktion muss bei Betätigen des
  Tür-Auf-Knopfes unwirksam werden.
- der Aufzug muss mit geschlossener Tür in der
  Haltestelle parken,

Geländer
- auf der Kabine ist ein Geländer gem.
  Errichtungsvorschrift vorzusehen,
- auf eine stabile Ausführung ist großes Augenmerk
 zu legen,
*Unterbeschreibung 02 Antrieb*
Antriebsbeschreibung

Motor
Antrieb als getriebeloser, 3phasiger Synchronmotor
mit integrierter Treibscheibe,
geräuschisoliert,
Montage an der Hauptführungsschiene,
im Schachtkopf angeordnet,

Bremsen
als elektromagnetische Doppel-Scheibenbremse,
Aktivierung über Bremsmagnet,
Bremsbeläge aus asbestfreiem Material,
manuelle Bremslöseeinrichtung für Notsituationen,

Treibscheibe
aus speziellem, abriebfestem Guss

Fangvorrichtung
Die Fangvorrichtung muss den behördlichen Vorschriften
entsprechen.

Tragmittel/ Aufhängung
Tragseile als Stahldrahtseile bzw. Traggurte,
Auslegung gem. EN81,

Gegengewicht
Gegengewicht mit Einlagegewichten und Verkleidung in
Schachtgrube.
*Unterbeschreibung 03 Schacht*
Schachtbeschreibung

Es handelt sich um einen bauseits neu zu errichtenden
Fahrschacht in Kalksandstein. Die Halfenschienen sind
mittels Klebeanker zu montieren. Ein Auszugsversuch
ist einzukalkulieren.

Schachtbegrenzung
- Begehbare Räume befinden sich nicht unter dem
Schacht.

Schachttüren
- Schachttüren gem. DIN 18091 oder
  mit allgemeiner bauaufsichtlicher Zulassung für feuer
  beständige Schächte nach DIN 4102 (F90-Schächte) bzw.
  als Feuerschutzschachttür gem. DIN 81-58 nach
  Klassifizierung mind. E I 90, als waagerecht bewegte
  Schiebetüren, 2-flügelig, seitlich öffnend,

- Abmessung Schachttüren: Breite/Höhe:  1.180/2.260 mm,

- Türen selbsttätig schließend, wenn sich der Fahrkorb
  außerhalb ihrer Entriegelungszone befindet.

Ausführung der Schachttüren:
- aus doppelschaligem Stahlblech mit innenliegender
  Dämmung.
- Türinnen- und -außenflächen sind mit Korrosionsschutz
  zu versehen.
- Bekleidung der Türblätter und des Türrahmens mit
mind.
  0,8 mm dickem Edelstahl, Oberfläche geschliffen
  (K180/240 zur Bemusterung),

Anzahl der Schachttüren:  4 Stck,

- Die Türschwellen sollen für Wagen mit einer Radlast
von
  300 kg ausgelegt werden. Bei Auftreten dieser Radlast
  dürfen keine bleibenden Verformungen an den
  Türschwellen vorhanden sein.

Erforderliche Zusatzschwellen zur Anpassung der
Türschwellen an den Etagenfußboden sind vom AN zu
liefern und zu montieren.

Seitliche Türrahmen sind als Eckprofil umlaufend zur
Begrenzung der Türlichte und zum Anschluss von
Laibungsbekleidungen auszuführen.

Untere Türführungen justierbar mit Auflagen, die ohne
Aushängen der Türflügel ausgewechselt werden können.

Spalten zwischen Türen und Schachtwänden sowie
Türschwelle zum Rohboden sind vom AN Aufzug so zu
schließen, dass der Putz bzw. Estrich ohne besondere
Maßnahmen vom AN Bau bis an die Schachttür und
Schachttürschwelle herangezogen werden kann.

Der Spaltverschluss zwischen Türen und Schachtwand ist
vom AN Aufzug auf vorschriftenkonforme Ausführung
hinsichtlich Brandschutz in den
Dokumentationsunterlagen zu bestätigen (nach DIN 18091
bzw. allg. bauaufsichtlicher Zulassung für
feuerbeständige Schächte gem. DIN 4102).

Der Anschlusswinkel im Schwellenbereich muss nach außen
führen und so stabil ausgeführt werden, dass er als
tragendes Element für den Fußbodenestrich dienen kann.

Alle Türverschlüsse müssen Bauart geprüft sein. Sowohl
die Türinnen- als auch die Türaußenflächen sind mit
einem Korrosionsschutz zu versehen.

Befestigung sämtlicher Schachttüren an den bauseits
eingebrachten Halfenschienen.

Aufsetzpuffer
gem. Bieterstandard

Hängekabel
gem. Bieterstandard

Schachtbeleuchtung
entsprechend EN81,
In jeder Etage, zzgl. Grube und Schachtkopf, bestehend
aus Leuchten mit elektronischen Vorschaltgeräten je
nach
Bieterstandard bzw. LED-Leuchten.

Die Schachtbeleuchtung muss von 3 Stellen aus- und
einschaltbar sein:
-  vom Standort des Steuerschrankes (im
  Steuerschrank integriert)
-  vom Kabinendach
-  an der untersten Haltestelle (Schachtgrube)

Schachtgerüst
Ein Schachtgerüst ist nicht vorhanden. Zur Befestigung
der Schienenbügel sind die vorgesehenen Halfenschienen
zu verwenden.
Zusätzlich notwendige Befestigungen sind mittels
bauaufsichtlich zugelassener Dübel auszuführen und zu
befestigen.

Führungsschienen
mit Befestigungsbügel

Schachtrauchabzug
mit enev-Kit und Jalousieklappe

Grubenabstieg
gem. Errichtungsvorschrift, als fest montierte
Trittstufenleiter.
*Unterbeschreibung 04 Steuerung*
Steuerungsbeschreibung

Einknopfsammelsteuerung, richtungsunabhängig, mit
integrierten Diagnose- und Sollwert-Eingabe-
und -Anzeigegeräten in Microprozessorausführung.

Die Steuerung ist uncodiert und freiprogrammierbar
auszuführen. Sie ist als offene Steuerung für eine
herstellerneutrale Wartung auszuführen.

Alle Komponenten, insbesondere die Steuerung, müssen
durch jede beliebige Fachfirma gewartet werden können,
ohne dass hierfür Unterstützungsleistungen durch den
Errichter, bspw. durch Diagnosetechnik, notwendig sind
(freie Komponenten). Die Steuerung muss ein fest
verbautes Klartextdisplay
enthalten, um auf besondere Hilfsmittel oder Werkzeuge
für
Wartung, Fehlersuche und Parameteranpassung in der
Benutzer-Technikerebene verzichten zu können. Sollten
für
die Bedienung der Steuerung andere oder weitere Tools
erforderlich sein, so sind diese für den Verbleib an
der
Anlage mitzuliefern.

Relais und Schütze dürfen nur noch verwendet werden,
sofern sie in der Errichtungsvorschrift vorgeschrieben
sind.

Die Software muss so ausgelegt sein, dass Betriebsdaten
über einen Fehlerspeicher mit Klartextanzeige abgerufen
werden können.

Der Aufzug parkt mit geschlossener Tür.

Das Bedienungspaneel in der Kabine ist mit einem
Schlüsselschalter auszurüsten, mit welchem die
Außenkommandos abgeschaltet werden können.
(Vorzugsfahrt)

Der Aufzug wird an eine bauseitig vorgesehene
allgemeine Stromversorgung angeschlossen.
Im Notstromfall ist selbständig eine Evakuierungsfahrt
in die festgelegte Ebene auszuführen, danach ist der
Aufzug stillzusetzen (siehe ebenfalls
Brandfallsteuerung).
Nach Wiederanliegen des Hauptstromnetzes ist eine
automatische Inbetriebnahme durchzuführen.

statische Brandfallsteuerung:
Der Aufzug ist auf eine bauseitige Brandmeldeanlage
(BMA) aufzuschalten. Hierzu ist eine Brandfallsteuerung
gem. VDI 6017 als statische Steuerung vorzusehen.
Als Schnittstelle zur BMA sind steuerspannungsführende
Klemmen im Schaltschrank des Aufzuges zur Verfügung zu
stellen.

Steuerung der Aufzugsanlage im Brandfall:

Bei Brandsignalisierung über die BMZ fährt der Fahrkorb
in die rauchfreie Etage und bleibt dort mit offener Tür
stehen.
Über Sprachsynthesizer wird zum Verlassen des
Fahrkorbes
aufgefordert.
Eine Notstromversorgung (Akku) zur Fahrt bei
Stromausfall
ist vorzusehen!

In allen Etagen wird "Brandfall" angezeigt.

Nach Rückstellung des Brandalarmsignals über die BMZ
muss sich der Normalbetrieb selbsttätig wieder
einstellen.

Es wird verhindert, dass der Aufzug im Brandfall
genutzt wird.

Schachtinstallation
Die Schachtinstallation ist komplett (incl.
Schachtbeleuchtung) in Kabelkanälen zu verlegen.

Rückholsteuerung
Die Rückholsteuerung ist im Schaltschrank anzuordnen,
so dass sie ohne Hilfsmittel bedient werden kann. Die
Anzeige, dass sich die Kabine im Türzonenbereich
befindet (Bündigkeitsanzeige), hat netzunabhängig
mittels einer Signallampe bei der Rückholsteuerung zu
erfolgen.

Fahrtrichtungsanzeige
In allen Etagen sind Weiterfahrtspfeile sowie eine
Standanzeige vorzusehen. Die Funktion "Sonderfahrt"
(Vorzug) ist bei Aktivierung ebenfalls anzuzeigen.

Der Einbau erfolgt in den Außenbedientableaus. In
diesem Tableau ist auch die Stillgelegt-Anzeige
unterzubringen.

Die Ausführung der Weiterfahrtpfeile, Stillgelegt-
sowie  Etagenstandanzeige erfolgt als LED-Anzeige
(Punktmatrix), Zifferngröße analog Kabinenanzeige.

Gong
im Bieterstandard, jedoch separat zu-/ abschaltbar.
Funktionsweise gem. Vorgaben der EN 81-70.

Notbeleuchtung
Bei Netzausfall ist durch einen Akku in der Kabine eine
Notbeleuchtung mit ausreichender Kabinenausleuchtung
gemäß Vorschrift zu garantieren
(mind. 1 Beleuchtungskörper, in Kabine angeordnet).

Lastwiegeeinrichtung
Der Aufzug ist mit einer Lastwiegeeinrichtung
auszurüsten.

Funktionsweise:

Bei Fahrt mit Volllast bedient der Aufzug keine
Außenrufe. Der Schaltpunkt Volllast muss einstellbar
sein.

Erkennt die Lastwiegeeinrichtung beim Beladevorgang
eine Überlastung, darf der Aufzug bis zu deren
Beseitigung nicht mit dem Türschließen beginnen. Der
Überlastzustand ist im Fahrkorb akustisch über den
Sprachsynthesizer und optisch über die
Kabinenstandanzeige zu signalisieren. Bei
Unterschreiten der eingestellten Werte für Volllast und
Überlast verlöschen gegebene Signale (Überlast) und der
Aufzug schaltet automatisch wieder in den
Normalbetrieb.

Parkhaltestelle
Eine Parkhaltestelle muss ohne Austausch von Bauteilen
in der Steuerung frei programmierbar sein.

Außenrufknopfkästen
Die Außenrufknopfkästen sitzen in Gebäudewand

- Herstellerstandard,
- Bedienelemente in Edelstahl,
- Vorrichtung für Einbau eines Schließzylinders
  (Halbzylinder) für Außenrufe,
- (unter Beachtung der geforderten
  Funktionsweise gem. EN 81-70)

Die Herstellung der Kabelzuführungsöffnungen und die
Schaffung der Platzverhältnisse zum Einbau der
Tableaukästen ist Leistung des AN Aufzug und von diesem
zu berücksichtigen.

Die Abdeckplatten der Tableaus sind in Edelstahl zu
liefern
und mit vandalensicherer Befestigung (vorzugsweise
Sicherheitstorxschrauben) zu montieren.

Eine Gravur (rot unterlegt) "Aufzug im Brandfall nicht
benutzen!" ist aufzubringen.

Der Rufknopf befindet sich in ca. 90 cm Höhe über OKFF.

Schachtschalter
Als Schachtschalter werden berührungslos wirkende
Schalteinrichtungen verlangt.

Stand-/Weiterfahrtsanzeige:
- Herstellerstandard,
- (unter Beachtung der geforderten
  Funktionsweise gem. EN 81-70)

Zentrale Leittechnik
Die Steuerung ist so zu konzipieren, dass sie an eine
zentrale Leittechnik angeschlossen werden kann.
Es müssen durch die ZLT Betriebszustände sowie
Störungen überwacht werden können.

-  Betriebsspannungsausfall,
-  Steuerung EIN/AUS,
-  Sammelstörung,
-  Notruf,
-  Fahrkorbstand,
-  Inspektionsschaltung,

Es muss sichergestellt sein, dass diese Meldungen über
potentialfreie Kontakte ohne Steuerungserweiterung in
einer externen Leitung weitergeführt und angezeigt
werden können.

Notrufsystem
Notrufweiterleitung auf eine ständig besetzte Stelle,
die
vom Auftraggeber zu benennen ist (siehe Position 1.3.3)

Rufübertragung mittels GSM-Modem incl.
Batteriepufferung,
zusätzlicher redundanter Übertragungsweg,

Gegensprechanlage mit Sprechstelle, Mikrofon und
Lautsprecher hinter Sprechöffnungen.

Verbindung zwischen Schaltschrank, Fahrkorb und
Schachtgrube für Personenbefreiungen und
Instandsetzungsarbeiten.

Technische Ausführung der Aufzugswärterkontrollen durch
zusätzliche Ausstattung der Aufzugsanlage sowie
Fernnotrufanlage zur technischen Ausführung der
Aufzugswärteraufgaben entsprechend TRA 106 und TRA 107
sowie EN 81-28.

Schaltschrank
Der Schaltschrank ist als verwindungssteife, allseitig
geschlossene stahlblechgekapselte
Profilstahlkonstruktionen mit Fronttüren und
Frontblechen in Edelstahl (Oberfläche analog
Schachttürbelag) auszubilden.

Anordnung neben Schachtzugang im obersten Geschoss.

Brandschutztechnische Anforderungen für den Einbau des
Schaltschranks aus den allg. bauaufsichtlichen
Zulassungen sind seitens des AN Aufzug zu erfüllen.

Der Schaltschrank ist mit sämtlichen Tragkonstruktionen
für Einbauteile in erforderlichen Verbindern, ggf.
Dichtungen, Rück- und Seitenwänden, Anschlussteilen,
Einführungsabdeckungen usw. auszurüsten.

Hinsichtlich Verdrahtung von Schaltschränken wird
besonders darauf geachtet, dass alle zu- und abgehenden
Leitungen übersichtlich angeordnet, zugentlastet,
gebündelt und ordentlich befestigt auf die bezeichneten
Reihenklemmen geführt sind.

Alle Leitungen sind an ihren Klemmstellen ausreichend
zu kennzeichnen. Diese Kennzeichnung muss mit dem für
Revisionszwecke mitgelieferten Schema bzw.
Klemmenbelegungsplan übereinstimmen.

Im Schaltschrank sind Hauptschalter, Hauptsicherungen,
Rückholsteuerungen sowie Lichtanschlusstafeln zu
integrieren.

Für eine Belüftung des Schaltschranks ist Sorge zu
tragen.

Der Steuerschrank ist komplett mit den erforderlichen
Sicherungen und Passschrauben, der Leistungsaufnahme
der angeschlossenen Geräte entsprechend, bzw. nach
Angabe zu liefern.

Sämtliche Geräte, wie Schütze, Relais, Schaltuhren usw.
sind schwingungs- bzw. geräuschdämpfend zu montieren.

Alle Türen des Schaltschranks sind mit einem
Sicherheitsschloss auszurüsten.

Auf der Innenseite der Türen ist eine Plantasche
anzubringen, in dem sämtliche E-Pläne zu deponieren
sind, die dem endgültigen Stand entsprechen.

**1.1.2 Freigabe für Aufzugsnutzung**
Freigabe für Aufzugsnutzung

Mehrkosten für Freigabe der Aufzugsnutzung
über bauseitiges Transpondersystem im Außenruftableau

- beigestelltes Schließsystem:
  SIMON & VOSS (elektronisches Schließsystem mit
Zylinder)

liefern, montieren und programmieren.
Menge: 4,000 St

**1.1.3 Vandalensicheren Schlüsseltresor für Wandeinbau**
Vandalensicheren Schlüsseltresor für Wandeinbau liefern
und montieren (einschl. Herstellen der notwendigen
Bohrung, Lage nach Absprache mit AG/ Nutzer).
Menge: 1,000 St

**1.1.4 zusätzliches behindertengerechtes Innentableau als Pulttableau**
zusätzliches behindertengerechtes Innentableau
als Pulttableau in der Aufzugskabine,
Ausführung gem. EN81-70,
Position zwischen Handlauf an einer Seitenwand.
Menge: 1,000 St

**1.1.5 enev-Kit**
enev-Kit

bestehend aus:
- Steuerung,
- Handauslösetaster,
- Sensoren für CO2-, Temperatur-, Luftfeuchtigkeitsmessung,
- RAS (Rauchansaugsystem),
- Jalousieklappe,
- Verkabelung,

Ausführung:
- enev-kit als geprüftes System mit Zertifikaten zur
  Verwendbarkeit,

Steuerung:
- Bedienterminal zur Einstellung der Werte,
- incl. Sensoren zur Messung der CO2-,
  Temperatur-, Luftfeuchtigkeit,
- Handauslösetaster,

RAS (Rauchansaugsystem):
- RAS-Auswerteeinheit zur Rauchdetektion,
- Luftfilter,
- Ansaugrohr als PVC-Rohr mit erforderlichen Bohrungen,
- incl. Rohrverbinder und Montageelementen,

Jalousieklappe:
- erforderlicher freier Querschnitt mind. 0,15 m2,
- Montage innerhalb der bauseitigen Öffnung für die
  Schachtentrauchung (in Laibungsöffnung),
- Abmessung (BxH): ca. 400 x 400 mm,
- Rohbauöffnung (BxH): ca. 560 x 480 mm,
- Beschichtung gegen Kondensatbildung,

incl. erforderlicher Kabelverbindungen und
Befestigungsmaterialien im Schacht.
Menge: 1,000 St

**1.1.6 Mauerumfassungszarge**
Mauerumfassungszarge für Schachtzugänge

Öffnungen der Türlaibungen:
Rohbau-Breite: ca. 1.200 mm,
Rohbau-Höhe:  ca. 2.280 mm,

In allen Haltestellen sind vom AN Aufzug
Umfassungszargen in Edelstahl geschliffen zu liefern
- Zargenspiegel ca. 60 mm, umlaufend,
- Zargentiefe ca. 250 mm,
- Zargenhöhe ca. 2.340 mm,

Entstehende Fugen zum Bauwerk sind dauerelastisch zu
verschließen (Fugenbreite max. 5 mm).
Menge: 4,000 St

**1.1.7 Estrichbleche**
Estrichbleche
Bleche zum Abstellen des Estrich zum
Aufzugsschacht.
Menge: 4,000 St

**1.1.8 Montagegerüst**
Montagegerüst
Lieferung und Montage des für o.g. Aufzugsanlage
notwendigen
Montagegerüstes für die Montagezeit sowie Demontage
nach
Fertigstellung der Arbeiten.
Menge: 1,000 St

**1.1.9 Schachtabsperrung**
Schachtabsperrung
Lieferung und Montage des für o.g. Aufzugsanlage
notwendigen
Absicherung der Schachtöffnung in den Etagen für die
Montagezeit sowie Demontage nach Fertigstellung der
Arbeiten.
Menge: 4,000 St

*Hinweis*
Bitte unbedingt alle Bietereintragungen vollständig
ausfüllen !!!

Bautechnische Daten:

Schachtbreite:
'........................................' mm

Schachttiefe:
'........................................' mm

Schachtkopfhöhe:
'........................................' mm

Schachtgrubentiefe:
'........................................' mm

Daten des Aufzugs:

Tragkraft: '........................................'
kg

Geschwindigkeit:
'........................................' kg

Position des Antriebs:
'........................................'

Kabinenbreite:
'........................................' mm

Kabinenttiefe:
'........................................' mm

Kabinenhöhe: '........................................'
mm

Technische Daten:

Antrieb

Ausführung: '........................................'

Nennleistung:
'........................................' kW

Anlaufstrom: '........................................'
A

#### 1.2 Übergabe/Dokumentation

**1.2.1 Dokumentation**
Dokumentation

Die Dokumentation ist in beschriebener Ausfertigung
entsprechend nachfolgender Gliederung
spätestens 14 Tage vor dem Abnahmetermin
der Bauleitung zu übergeben.

0.1  Inhaltsangabe
1.0  Allgemeine Anlagenbeschreibung
2.0  Bedienungsanweisung
2.1  Funktionsbeschreibung aller Maschinen, Anlagen
  und Aggregate
2.2  Aufstellung der Bedienungsvorgänge zur In- bzw.
  Außerbetriebnahme der Anlage anhand einer
  Checkliste
3.0  Wartungsunterlagen
3.1  Aufstellung des Wartungsumfanges mit Angabe der
  Wartungsintervalle oder behördlicher Vorschrifte
3.2  Anschrift der Hersteller aller wichtigen
  Anlagenteile
3.3  Ersatzteilliste mit Bezugsnachweis
3.4  Auflistung erforderlicher Spezialwerkzeuge oder
  Betriebsstoffe mit Bezugsnachweis
4.0  Revisionsunterlagen
4.1  Revisionspläne
4.2  Abnahmeprotokolle, Bescheinigungen, Werkzeugnisse,
  Prüfzeugnisse
4.3  Protokoll der Messungen

Ausfertigungen:
- 2 Satz Revisionspläne/Bestandsdokumentationen auf
Papier,
- 1 Satz Revisionspläne/Bestandsdokumentationen
  auf Datenträger (Stick).
Menge: 1,000 St

**1.2.2 Einweisung und Übergabe**
Einweisung und Übergabe der mit diesem Projekt
errichteten
Aufzugsanlage an den Betreiber mit der dazugehörenden
Dokumentation.
Menge: 1,000 St

#### 1.3 Wartungsarbeiten

*Hinweis*
Wartung/Prüfung

Es ist beabsichtigt, dem Auftragnehmer die Wartung für
den
Zeitraum der Gewährleistung zu übertragen. Der
Auftragnehmer
ist verpflichtet, bis spätestens zur Bauabnahme mit dem
Auftraggeber einen Wartungsvertrag abzuschließen.
Die Wartung wird in die Wertung einbezogen.
Der Wartungsvertrag wird für die Dauer der
Gewährleistung
abgeschlossen. Die Beauftragung erfolgt nicht zusammen
mit den Bauleistungen, sondern zu einem späteren
Zeitpunkt,
spätestens vor Abschluss der Bauabnahme.
Bei der Kalkulation der Wartungskosten sind alle
Wartungsarbeiten
zu berücksichtigen. Wartungsintervalle gemäß
gesetzlicher Vorschrift.

Mit dem Angebot über die Errichtung und Inbetriebnahme
der Aufzugsanlage ist ein separates Wartungsangebot
einzureichen.

Das Wartungsangebot soll mind. folgende Angaben
enthalten:
- Wartungsintervalle,
- Reaktionsdauer bei Feststellung von Anlagenstörungen,
- Zeiten zur Durchführung der Arbeiten für Wartung und
Störungsbeseitigung,
- Art und Umfang zur Sicherstellung der
Anlagenüberwachung und
  Erfassung bzw. Beseitigung von Anlagenstörungen,

Die Kosten der angebotenen Wartungsarbeiten und der
beschriebene
Nebenleistungen werden in die Wertung einbezogen.

**1.3.1 Vollwartung der Aufzugsanlage**
Vollwartung der Aufzugsanlage

Vollwartung der angebotenen Aufzugsanlage einschl.
Wartung der Lüftungs-/Entrauchungsanlage (enev-Kit),
einschl. der Kosten für:
- alle Verbrauchs- und Bedarfsstoffe,
- Verschleißteile,
- Reparaturen einschl der erforderlichen Ersatzteile,
- Beseitigung der Störungen,
- An- und Abfahrt,

Kosten für Ersatzteile werden nach Aufwand vergütet,

- Durchführung der Wartung: 4x pro Jahr (je Quartal),
- Abrechnung nach erfolgter Wartung,
- separater Nachweis für jede durchgeführte Wartung,
- Vertragsdauer für 4 Jahre,
- Verlängerung um 1 weiteres Jahr, wenn keine Kündigung
  erfolgt,
- Kündigungsfrist 3 Monate,
- Ausweisung der Kosten je Wartungseinsatz !!!
  (4x pro Jahr für 4 Jahre = 16 Wartungen)
Menge: 16,000 St

**1.3.2 Sachverständigenabnahme (ZÜS)**
Sachverständigenabnahme (ZÜS)

Durchführung der Sachverständigenabnahme durch
anerkannten Prüfsachverständigen während der
Nutzungsphase,
Wahl der ZÜS obliegt dem AN,
inkl. Terminkoordinierung und Kosten (ZÜS),
inkl. Bereitstellung erforderlicher Monteure,
inkl. An-/Abfahrtskosten,
inkl. Bereitstellung der Prüfgewichte.
Menge: 1,000 St

*Hinweis*
Notruf

**1.3.3 Notruf-Aufschaltung (nach Vorgabe durch AN)**
Notruf-Aufschaltung (nach Vorgabe durch AN)

Kosten für Aufschaltung und Bearbeitung des Notrufs auf
eine 24-Stunden-besetzte Notrufzentrale des AN,
inkl. Miete für GSM-Notrufwählgerät,
inkl. Bereitstellung der GSM-SIM-Karte und der Bereitstellungskosten pro Jahr.
Menge: 1,000 Jr
